# Grasmahd 2026-2027, LK KYF
Angebotsaufforderung (GAEB 90, DA83)
Vergabenummer: 152-0006/26-D-O
DV-Nummer: 152-0006
Eröffnung: 03.03.26 11:00
Ende der Zuschlagsfrist: 20.04.26
Währung: EUR
Auftraggeber: Thüringer Landesamt für Bau und Verkehr

## Zusätzlicher Text
Ausführungsbeschreibung

1.  Allgemeine Beschreibung der Leistung

1.1  Auszuführende Leistung

Die Grasmahd dient der Verkehrssicherheit durch Gewährleistung der
Sichtverhältnisse, der Sicherstellung der Straßenentwässerung, der
ingenieurbiologischen Sicherung des Straßenkörpers gegen Erosion sowie
der Vermeidung von Verunkrautung angrenzender bewirtschafteter Flächen.
Die auszuführenden Leistungen umfassen im Wesentlichen die Grasmahd auf
Flächen entlang der Fahrbahn von Bundes- und Landesstraßen außerhalb der
Ortsdurchfahrten. Des Weiteren sind an Amphibienschutzanlagen
angrenzende Flächen, Regenrückhaltebecken und Kleinflächen entsprechend
Erfordernis und nach Anweisung des Auftraggebers zu mähen.

Straßenlängen Kyffhäuserkreis (Stand 01.01.25):

Bundesstraßen: 70 km (freie Strecke)
  15 km (Ortsdurchfahrten)

Landesstraßen: 194 km (freie Strecke)
  61 km (Ortsdurchfahrten)

Die Grasmahd ist unter laufendem Verkehr durchzuführen. Alle Mahdflächen
an den Straßen sind grundsätzlich nur in Fahrtrichtung zu bearbeiten.
Mittelstreifen sind vom linken Fahrstreifen aus zu mähen.
Es ist auf eine entsprechende Leistungsfähigkeit der Technik sowie eine
fachgerechte Absicherung der Arbeitsstelle zu achten.
Die Grasmahd im Intensivbereich (Bankette, Trennstreifen,
Mittelstreifen, Sichtflächen, Gräben und Mulden) erfolgt in der Regel
zweimal pro Jahr. Es ist die Verkehrssicherheit zu gewährleisten.
Der Extensivbereich mit den anderen Rasenflächen wie z. B. Böschungen
und Innenflächen in Anschlussstellen ist nach Erfordernis zu mähen.
Häufigkeit und Zeitpunkt der Grasmahd werden durch den AG festgelegt.
Gleiches gilt für die Grasmahd entlang der Amphibienschutzanlagen sowie
für die Regenrückhaltebecken.
Die ausgeschriebenen Mengen sind Durchschnittswerte, ermittelt auf
Grundlage der vorhandenen Flächen und der Häufigkeit der Mahd in den
letzten Jahren. Abweichungen davon können jedoch entsprechend der
Vegetation auftreten.
Die Grasmahd ist weitestgehend maschinell als Mulchmahd auszuführen.
Behinderungen beim Mähen durch Einbauten und Straßenausstattung (u.a.
Leitpfosten, Verkehrszeichen, Bäume, Schutzplanken, Prellsteine,
Stationszeichen, stationäre Amphibienschutzanlagen) sowie erforderliche
Nacharbeiten von Hand sind in den entsprechenden Positionen zu
berücksichtigen und werden nicht gesondert vergütet. Die Einbauten sind
vom Restbewuchs möglichst taggleich freizumähen.
Von Hand ist im Bereich von Amphibienschutzeinrichtungen zu mähen sowie
in Abstimmung mit dem AG auf Einzelflächen. Die Abrechnung erfolgt über
die entsprechenden Positionen des Leistungsverzeichnisses.
Schwadbildung bei Mulchmahd sowie Verunreinigung der Fahrbahn mit Mähgut
sind zu vermeiden und zu Lasten des Auftragnehmers umgehend zu
beseitigen.
Beschädigungen und/oder Schiefstellung der Straßenausstattung infolge
der Mahd sind unverzüglich fachgerecht zu Lasten des Auftragnehmers zu
beseitigen. Dazu zählen auch Beschädigungen an Bäumen. Der Auftraggeber
ist, unabhängig von der Beseitigungspflicht, unverzüglich zu
benachrichtigen. Gleiches gilt auch für die vor der Mahd festgestellten
Beschädigungen oder Schiefstellungen. Besonderes Augenmerk ist auf die
Amphibienleiteinrichtungen zu richten.
Die Schnitthöhe soll zwischen 6 und 8 cm liegen.

Ari1.2  Ausgeführte Leistungen und Vorarbeiten

Vor Beginn der Grasmahd hat sich der Auftragnehmer zu überzeugen, dass
keine Hindernisse (Feldsteine, Müll u.a. Gegenstände) im zu mähenden
Bereich liegen. Gegebenenfalls sind die Hindernisse aufzunehmen und in
Abstimmung mit dem Auftraggeber fachgerecht zu entsorgen.

1.3  Mindestanforderungen für Nebenangebote

Nebenangebote sind nicht zugelassen.

2.  Beschreibung des Ortes der Leistungserbringung

2.1  Lage
Die Grasmahd ist entlang der Bundes- und Landesstraßen im
Kyffhäuserkreis
durchzuführen.

2.2  Erreichbarkeit

Alle Arbeiten sind soweit als möglich von der befestigten Fahrbahn aus
durchzuführen. Die Befahrung von Flächen und Wegen außerhalb der
Straßengrundstücke ist vom Auftragnehmer rechtzeitig mit dem jeweiligen
Anlieger/Eigentümer zu klären und dem Auftraggeber mitzuteilen.
Beschädigungen dieser Flächen und Wege sowie der dort vorhandenen
baulichen Gegebenheiten gehen zu Lasten des Auftragnehmers.

2.3  Ver- und Entsorgungsmöglichkeiten

Anschlussmöglichkeiten an Ver- und Entsorgungsleitungen werden vom AG
nicht zur Verfügung gestellt.

2.4  Lager- und Arbeitsplätze

Lager- und Arbeitsplätze werden vom Auftraggeber nicht zur Verfügung
gestellt, sie sind vom Auftragnehmer zu beschaffen und ihre Benutzung
ist entsprechend zu vereinbaren.
Sämtliche Geräte und Arbeitsmaschinen dürfen außerhalb des
Arbeitseinsatzes nicht auf der Straße oder im Seitenraum abgestellt
werden.

3.  Angaben zur Ausführung

3.1  Verkehrssicherung

Die Zusätzlichen Technischen Vertragsbedingungen und Richtlinien für
Sicherungsarbeiten von Arbeitsstellen an Straßen (ZTV-SA 97) und die
Richtlinien für die Sicherung von Arbeitsstellen an Straßen (RSA) sind
zu beachten, außerdem die Straßengesetze (FStrG und ThürStrG), die
Straßenverkehrsordnung (StVO) und die Verwaltungsvorschrift zur StVO.
Ein Antrag auf Verkehrsraumeinschränkung ist rechtzeitig vor Beginn der
Arbeiten (mindestens 14 Tage vorher)  bei dem Thür. Landesamt für Bau
und Verkehr, Region Nord, Siemensstraße 12, 37327 Leinefelde-Worbis
einzureichen.
Der Antrag ist einmalig für die Saison für das gesamte Streckennetz zu
stellen.
Die Sicherung der Arbeitsstellen hat entsprechend der
verkehrsrechtlichen Anordnung zu erfolgen.
In der Regel sind am Beginn der Mähabschnitte aus beiden Richtungen die
Verkehrszeichen

  VZ 101 StVO  -  Gefahrenstelle
  ZZ 2122 StVO  -  Mäharbeiten
  ZZ 1001 StVO  -  Länge der Strecke

gemeinsam als temporäre und standfeste Beschilderung für die Dauer der
Arbeiten am Tag der Ausführung aufzustellen. An Kreuzungen und
Straßeneinmündungen ist die Beschilderung erforderlichenfalls zu
wiederholen.
Nach Beendigung der Arbeiten in einem Abschnitt sind die Verkehrszeichen
täglich zu entfernen. Ebenso sind sie bei Umsetzung der Mähtechnik in
einen anderen Abschnitt abzubauen.
Bei Unterschreitung der erforderlichen Haltesichtweite durch Nebel sind
die Arbeiten zu unterbrechen. Behinderungen des Verkehrs während der
Arbeiten sind auf das unbedingt notwendige  Maß zu beschränken.
Es ist im Einzelfall mit Festlegungen zur Vorgabe von Bearbeitungszeiten
für hochbelegte Strecken zu rechnen.
Die Aufwendungen für die Verkehrssicherung, die Verkehrsrechtliche
Anordnung sowie das Einrichten und Räumen der Arbeitsstelle werden nicht
gesondert vergütet, sondern sind in die Positionen einzukalkulieren.
Die Aufwendungen für die Verkehrssicherung auf zwei-, drei- oder
vierstreifigen Fahrbahnen sind Bestandteil der Ausschreibung und werden
extra vergütet.

3.2  Ablauf der Leistungserbringung

Der Auftraggeber übergibt dem Auftragnehmer mit dem Einzelauftrag eine
Liste mit den zu bearbeitenden Strecken in der Reihenfolge ihrer
Dringlichkeit. Einzelaufträge werden getrennt nach Bundes- und
Landesstraßen eine Woche vor Leistungsbeginn erteilt und beinhalten
Anfangs- und Endtermin der beauftragten Arbeiten. Sie sind innerhalb
einer Frist von 12 Werktagen nach Beauftragung zu vollenden.
Der Auftragnehmer hat den Auftraggeber zwei Arbeitstage vor Beginn der
Arbeiten über die vorgesehenen Streckenabschnitte der kommenden Tage zu
informieren.
Der Auftraggeber informiert den Auftragnehmer mit der Erteilung des
Einzelauftrages über geplante Maßnahmen im Zuge der zu bearbeitenden
Abschnitte.

Bei unvorhergesehenen Maßnahmen (eigene und/oder fremde) ist der
Auftraggeber vor der Bearbeitung des Abschnittes umgehend zu
informieren.
Die komplette Fertigstellung eines Einzelauftrages ist dem Auftraggeber
unverzüglich schriftlich mitzuteilen (Auftragskopie mit
Fertigstellungsdatum, Stempel und Unterschrift).
Kreuzungen und Einmündungen sind nach Aufforderung des AG zur
Gewährleistung der Verkehrssicherungspflicht unverzüglich, spätestens
jedoch am nächsten Werktag, zu mähen.

3.3  Stoffe und Teile

entfällt

3.4  Angaben zur Abrechnung

Die Rechnungslegung erfolgt in der Regel spätestens 1 Woche nach der
schriftlichen Meldung der Fertigstellung eines Auftrages. Sie hat
getrennt nach Bundes- und Landesstraßen und entsprechend der
Beauftragung zu erfolgen. Abrechnungsgrundlagen  sind die im
Leistungsverzeichnis angegebenen Positionen und Einheitspreise.
Allen Rechnungen sind folgende zahlungsbegründende Unterlagen
beizulegen:
Auftragskopie mit Fertigstellungsdatum, Stempel und Unterschrift,
ein gemeinsam erstelltes Aufmaß,
der zugehörige Nachweis der Entsorgung.

3.5  Prüfungen

entfällt

3.6  Abfälle

Die Übernahme sowie die vollständige, ordnungsgemäße und schadlose
Entsorgung der Abfälle und Ausbaustoffe hat unter Beachtung der
geltenden Gesetze, zugehörigen Verordnungen sowie einschlägiger umwelt-
und abfallrechtlicher Bestimmungen zu erfolgen.
Sofern der AN nicht selbst die Anforderungen für die in den weiteren
besonderen Vertragsbedingungen geforderten abfalltechnischen Tätigkeiten
erfüllt, hat er für die entsprechenden abfallwirtschaftlichen
Tätigkeiten (einschließlich eventueller Lagerung) ausschließlich
Entsorgungsbetriebe zu beauftragen.
Verlangt ein vom AN vorgesehener Entsorger/Transporteur zusätzliche bzw.
weitere Deklarationen bzw. Analysen des Abfalls so hat der AN dies dem
AG rechtzeitig - mindestens zwei Wochen vor Beginn der Arbeiten, bei der
der Abfall anfällt - anzuzeigen. Für die analytische Untersuchung
beauftragt der AN die vom AG bestimmte Institution (z. B. Prüfstelle,
Labor, Ingenieurbüro etc.) und trägt die anfallenden Kosten.
Probenahmen dürfen nur in Abstimmung mit dem AG und in dessen Beisein
erfolgen.
Werden bei der Bauausführung Abfälle oder Ausbaustoffe angetroffen,
deren Abfalleigenschaften von den Angaben im Bauvertrag abweichen, so
hat der AN den AG unverzüglich von diesem Sachverhalt in Kenntnis zu
setzen. Erforderliche Deklarationsanalysen einschließlich Probenahmen
werden vom AG veranlasst. Bis zur Probenahme am unberührten Material
sind die Arbeiten zur Aufnahme dieses Materials zu unterbrechen.

Nicht gefährliche Abfälle:

Es ist ein Nachweis der durchgeführten Entsorgung mit Hilfe des
Formblattes "Abfallliste" (Anlage 3 der DA Nachweisführung) zu
erbringen. Darin bestätigt der AN durch Unterschrift die Richtigkeit der
dort gemachten Angaben zum Transport und der Entsorgungsbetrieb durch
Unterschrift die Annahme des Abfalls. Auf besondere Anforderung des AG
sind jederzeit die entsprechenden Wiegescheine einschließlich der
entsprechenden Zusammenstellung vorzulegen. Wenn Wiegescheine vorgelegt
werden sollen, müssen diese mindestens den Namen und die Anschrift des
Entsorgungsbetriebes sowie das Datum und die Uhrzeit der Wägungen
enthalten.
Für "nicht gefährliche" Abfälle aus Straßenbaumaßnahmen ist eine
Erlaubnis nach § 54 KrWG zum Transport der Abfälle nicht erforderlich.
Es reicht eine Anzeige nach § 53 KrWG.
Fällt bei der Baumaßnahme nicht aufbereitetes Bodenmaterial/Baggergut
(BM/BG) im Sinne der Ersatzbaustoffverordnung (ErsatzbaustoffV, kurz
EBV) an und erfolgt ein Inverkehrbringen dieses Materials, ist vom
Auftragnehmer hierfür gemäß § 25 EBV ein Lieferschein nach dem Muster
der Anlage 7 der EBV auszustellen. Der Lieferschein ist dann nicht
erforderlich, wenn die abzugebende Menge 200 t unterschreitet und es
sich um Bodenmaterial/Baggergut der Klassen 0, 0* bzw. F0* handelt. Der
Lieferschein ist dem Auftraggeber als Durchschrift oder Kopie
fortlaufend in elektronischer Form zu übermitteln.

Gefährliche Abfälle:

Der Transport von gefährlichen Abfällen bedarf einer Erlaubnis nach § 54
KrWG. Besitzt der Beförderer ein Zertifikat als Entsorgungsfachbetrieb,
reicht eine Anzeige nach § 53 KrWG aus. Die Nachweise hierfür sind nach
Zuschlagserteilung, spätestens zur Bauanlaufberatung vorzulegen.
Vor Baubeginn benennt der AN schriftlich dem AG die für den rechtmäßigen
Umgang mit den anfallenden Ausbaustoffen bzw. Abfällen verantwortliche
Person und dessen Vertreter.
Der AN hat dem AG bzw. dessen Bevollmächtigten spätestens 7 Werktage vor
Leistungsbeginn die genaue zeitliche Abfolge der Ausbauarbeiten sowie
die Menge der anfallenden gefährlichen Abfälle schriftlich anzumelden.
Die Folgen unvollständiger bzw. verspäteter Angaben gehen zu Lasten des
AN.
Der AN bzw. die von ihm benannte verantwortliche Person hat
sicherzu-stellen, dass der gesamte elektronische Schriftverkehr
(Entsorgungs-nachweis, Begleitscheine etc.) im elektronischen Postfach
des Bevollmächtigten des AG abgelegt wird.

Ergänzende Untersuchungen (Haufwerksuntersuchungen, verdichtende
Untersuchungen):

Sind für ergänzende Untersuchungen Haufwerksbeprobungen erforderlich,
erfolgt die Herstellung der Haufwerke durch den AN auf gesonderte
Anweisung des AG und in dessen Anwesenheit. Die vom AN
bereitzustellenden Zwischenlager sind so zu gestalten, dass schädliche
Umwelteinwirkungen verhindert bzw. auf ein Mindestmaß beschränkt werden.

Nachweisverfahren beim Ausbau und der Entsorgung von gefährlichen
Abfällen:

Für gefährliche Abfälle ist das elektronische Abfallnachweisverfahren
(eANV) zu führen.
Die Straßenbauverwaltung als AG ist der Abfallerzeuger und führt den
Entsorgungsnachweis (Vorabnachweis).
Der Entsorgungsnachweis wird vom AG bzw. dessen Bevollmächtigten mit dem
vom AN verbindlich benannten Entsorger geführt.
Die Fristen gemäß Nachweisverordnung sind einzuhalten. Die Folgen
unvollständiger bzw. verspäteter Angaben gehen zu Lasten des AN.

Folgender Ablauf ist im Grundverfahren vorgesehen:

Der AN liefert dem AG die notwendigen Daten des Entsorgers.
Der AG erstellt mit diesen Daten den Entsorgungsnachweis gem. eANV und
verschickt diesen elektronisch an den Entsorger.
Der Entsorger prüft die Daten, signiert die Annahmeerklärung (AE) und
schickt diese elektronisch an die zuständige Entsorgerbehörde (in
Thüringen: TLVwA) weiter.

Die Entsorgerbehörde muss dem Abfallerzeuger (AG) den Eingang der
Nachweiserklärungen innerhalb von 12 Tagen bestätigen, sofern sie die
Zulässigkeit des beabsichtigten Entsorgungspfades nicht innerhalb dieser
Frist bestätigt. Die Entsorgerbehörde muss innerhalb von 30 Tagen über
die Zulässigkeit des beabsichtigten Entsorgungspfades entscheiden. Die
Frist kann durch Aufforderung zur Ergänzung der Nachweiserklärungen bzw.
zur Vorlegung weiterer Unterlagen unterbrochen werden. Die
Entsorgerbehörde erteilt eine Entsorgungsnachweisnummer und versendet
den Entsorgungsnachweis mit Behördlicher Bestätigung (BB) an den AG und
den Entsorger.

Erst nach Behördlicher Bestätigung kann die tatsächliche Entsorgung
erfolgen.
Falls der verbindlich benannte Entsorgungsbetrieb im Besitz einer
behördlichen Bestätigung zur Teilnahme am privilegierten Verfahren ist,
entfällt die behördliche Bestätigung zur vorgesehenen Entsorgung (Ablauf
im Grundverfahren, Schritt d).

Führen der Verbleibnachweise (Begleitscheine):

Es besteht die Pflicht zur elektronischen Signatur für alle Beteiligten.
Nach Maßgabe der für sie bestimmten Aufdrucke auf den Ausfertigungen der
Begleitscheine hat die für den rechtmäßigen Umgang mit den anfallenden
Ausbaustoffen bzw. Abfällen verantwortliche Person des AG
(Bevollmächtigter) als Abfallerzeuger spätestens bei Übergabe, der
Beförderer spätestens bei Übernahme sowie der Abfallentsorger spätestens
bei Annahme der Abfälle die Begleitscheine auszufüllen und elektronisch
(mit Signierkarte und Kartenlesegerät) zu signieren. Die Reihenfolge der
Unterschriftsleistungen ist zwingend vorgeschrieben und einzuhalten. Die
Zustimmung des Abfallerzeugers zur elektronischen Signatur des
Beförderers an anderer Stelle als am Ort der Übergabe ist gem. § 19 (2)
NachwV schriftlich und vor Durchführung der Beförderung zu erteilen.

Vor Übergabe der Abfälle signiert der Bevollmächtigte des AG. Je
Begleitschein werden zwei Ausdrucke zur Quittierung der Übernahme
erstellt und zur Baustelle gebracht, sofern der AN nicht vor Ort
elektronisch signieren kann. Bei Übernahme der Abfälle signiert der
Abfallbeförderer (der LKW-Fahrer). Das kann zunächst handschriftlich
erfolgen, der Name muss lesbar dazugesetzt werden. Der Erzeuger und der
Beförderer erhalten jeweils eine der beiden (hand)signierten Ausdrucke
des Begleitscheins.

Der Entsorgungsnachweis ist in Kopie, der Begleitschein als Ausdruck des
im eANV erstellten Begleitscheins mit den Unterschriften des Erzeugers
und des Beförderers in jedem Fahrzeug des Beförderers mitzuführen.

Alle Unterlagen im Rahmen der Nachweisverfahren sind dem AG bzw. dessen
Bevollmächtigtem unaufgefordert im unmittelbaren Anschluss an die
Entsorgungsmaßnahme, spätestens jedoch 3 Tage danach, zu übergeben.

4.  Ausführungsunterlagen

4.1  Vom Auftraggeber zur Verfügung gestellte Ausführungsunterlagen

Der AG stellt dem AN eine  Netzknotenkarte des Landkreises zur
Verfügung.
Mit dem Einzelauftrag übergibt der Auftraggeber dem Auftragnehmer eine
Liste mit den zu bearbeitenden Strecken in der Reihenfolge ihrer
Dringlichkeit.

4.2  Vom Auftragnehmer zu erstellende bzw. zu beschaffende Ausführungs-

  unterlagen

4.2.1  Bautagesberichte

Der Auftragnehmer hat Bautagesberichte zu führen und dem Auftraggeber
täglich zu übergeben. Sie müssen alle Angaben enthalten, die für die
Ausführung und Abrechnung des Auftrages von Bedeutung sein können.

Dies sind insbesondere:
Beginn und Ende der täglichen Arbeitszeit,
Witterung (Temperaturen, Niederschlagsmengen,Luftfeuchtigkeit),
Anzahl und Qualifikation der auf der Baustelle beschäftigten
Arbeitskräfte,
eingesetzte Nachunternehmer/andere Unternehmer,
Anzahl und Art der eingesetzten Großgeräte sowie deren Zu- und Abgang,

Anlieferung von Hauptbaustoffen,
Art, Umfang und Ort (Station, Bauteil) der geleisteten Arbeiten mit den
wesentlichen Angaben über den Baufort-schritt (Beginn und Ende von
Leistungen und dergleichen),
Behinderung und Unterbrechung der Ausführung,
Arbeitseinstellung mit Angabe der Gründe,
Unfälle und sonstige wichtige Vorkommnisse.

5. Zusätzliche Technische Vertragsbedingungen, die Vertragsbestandteil
werden

5.1  Einrichtung und Sicherung der Baustelle

Fernmeldeanlagen / Telekommunikationsanlagen
Der AN hat, auch wenn der Ausschreibungsplan keine Fernmeldeanlagen
aufweist, vor Beginn der Arbeiten im Erdbereich bei der für das
Leitungsnetz zuständigen Netzagentur der Deutschen Telekom AG
festzustellen, ob und wo in der Nähe der Arbeitsstelle Fernmeldeanlagen
liegen.

Verordnungen, Empfehlungen

ASR A5.2

ARS Nr. 06/2021
Handlungshilfe für das Zusammenwirken von ASR A5.2 und RSA bei der
Planung von Straßenbaustellen im Grenzbereich zum Straßenverkehr
(Ausgabe 2020)

Richtlinien für die verkehrsrechtliche Sicherung von Arbeitsstellen an
Straßen (RSA 21)
ARS 24/2021  Richtlinien für die verkehrsrechtliche Sicherung von
Arbeitsstellen an Straßen (RSA 21) mit Einführungsschreiben des TMIL vom
02.06.2022

Arbeitsschutzgesetz (ArbSchG)

Baustellenverordnung (BaustellV)

Arbeitsstättenverordnung (ArbStättV)

Betriebssicherheitsverordnung (BetrSichV)

DIN 30710 Anforderungen an die Sicherheitskennzeichnung von Fahrzeugen
und Geräten

EN ISO 20471 Anforderungen an hochsichtbare Warnbekleidung für
Mitarbeiter in besonderen Risikobereichen

ZTV-SA 97
Zusätzliche Technische Vertragsbedingungen und Richtlinien für
Sicherungsarbeiten an Arbeitsstellen an Straßen, Ausgabe 1997,
berichtigter Nachdruck 06/01

TL-Leitbaken 97
Technische Lieferbedingungen für Leit- und Warnbaken

TL-Absperrschranken 97
Technische Lieferbedingungen für Absperrschranken

TL-Absperrtafeln 97
Technische Lieferbedingungen für fahrbare Absperrtafeln

TL-Warnbänder 97
Technische Lieferbedingungen für Warnbänder bei Arbeitsstellen an
Straßen

TL-Aufstellvorrichtungen 97
Technische Lieferbedingungen für Aufstellvorrichtungen für Schilder und
Verkehrseinrichtungen an Arbeitsstellen

TL-Vorübergehende Markierungen 97
Technische Lieferbedingungen für vorübergehende Markierungen /

TL-Leitelemente 97
Technische Lieferbedingungen für bauliche Leitelemente

TLP Sichtzeichen  Technische Liefer- und Prüfbedingungen für
Sichtzeichen
mit Einführung TMIL am 15.06.2023

TL-Transportable Schutzeinrichtungen 97
Technische Lieferbedingungen für transportable Schutzeinrichtungen

TLP-Warnschwellen 2014
Technische Liefer- und Prüfbedingungen für transportable Warnschwellen

TL-Leitkegel 94
Technische Lieferbedingungen für Leitkegel

TL-Warnleuchten 90
Ergänzungsprüfung von Warnleuchten gemäß den Technischen
Lieferbedingungen für Warnleuchten

Änderungen der Prüfungen im Bereich Arbeitsstellen
ARS 23/2022 mit Einführung TMIL am 18.01.2023

TL-SP 99
Technische Lieferbedingungen für Stahlschutzplanken
TL-BSWF 96
Technische Lieferbedingungen für Betonschutzwand-Fertigteile

StVO
Straßenverkehrs-Ordnung, mit Katalog der Verkehrszeichen, aktuelle
Fassung

VwV-StVO-Allg.
Verwaltungs-Vorschrift zur Straßenverkehrs-Ordnung, aktuelle Fassung

StVZO
Straßenverkehrs-Zulassungs-Ordnung, aktuelle Fassung

VbF  Verordnung über brennbare Flüssigkeiten

GefstoffV
Gefahrstoff-Verordnung

GGVS
Gefahrgutverordnung Straße

MVAS 99
Merkblatt über Rahmenbedingungen für erforderliche Fachkenntnisse zur
Verkehrssicherung von Arbeitsstellen an Straßen

5.2  Fachbereich Straßenbautechnik / Qualitätssicherung

Gültige Regelwerke der FGSV (u.a.) für Bauverträge im Freistaat
Thüringen
 03/2025

Zusätzliche Technische Vertragsbedingungen und Richtlinien (ZTV)

ZTV E-StB 17 (FGSV Nr. 599)
Zusätzl. Techn. Vertragsbedingungen u. Richtlinien für Erdarbeiten im
Straßenbau
(ARS 17/2017 vom 26.09.2017)
In Verbindung mit Einführungsschreiben des TMIL vom 28.06.2018

ZTV SoB-StB 20, (FGSV Nr. 698)
Zusätzl. Techn. Vertragsbedingungen u. Richtlinien für den Bau von
Schichten ohne Bindemittel im Straßenbau, (ARS 23/2020 vom 18.11.2020)
In Verbindung mit Einführungsschreiben TMIL vom 16.06.2021

ZTV Ew-StB 14 (FGSV Nr. 598)
Zusätzl. Techn. Vertragsbedingungen u. Richtlinien für den Bau von
Entwässerungseinrichtungen im Straßenbau, (ARS 09/2014 vom 09.11.2014)
In Verbindung mit Einführungsschreiben des TMIL vom 18.03.2015

ZTV-LW 16, Ausgabe 2016 (FGSV Nr. 675)
Zusätzl. Techn. Vertragsbedingungen u. Richtlinien für die Befestigung
ländlicher Wege

ZTV La-StB 18 (FGSV Nr. 224)
Zusätzl. Techn. Vertragsbedingungen u. Richtlinien für
Landschaftsbauarbeiten im Straßenbau
(ARS 15/2019 vom 19.08.19)

Rundverfügungen (RV), Ergänzende Festlegungen aus Dienstanweisungen (DA)
des TLBV
als Besondere Technische Vertragsbedingungen

Erlass des Jahres 2014 zur Einführung von Richtlinien für Straßen im
Geschäftsbereich des Thüringer Ministeriums für Bau, Landesentwicklung
und Verkehr vom 03.06.2014

TL SoB-StB 20 (FGSV Nr. 697)
Technische Lieferbedingungen für Baustoffgemische und Böden zur
Herstellung von Schichten ohne Bindemittel im Straßenbau
ARS 24/2020 vom 18.11.2020), einschließlich Einführungserlass des TMIL
vom 16.06.2021)

TL G SoB-StB 20, Fassung 2023 (FGSV Nr. 696)
Technische Lieferbedingungen für Baustoffgemische und Böden zur
Herstellung von Schichten ohne Bindemittel im Straßenbau, Teil:
Güteüberwachung
(ARS 16/2023 vom 30.06.2023), einschließlich Einführungserlass des TMIL
vom 14.09.2023

Normen

Es gelten die DIN und DIN EN-Normen im Bauvertrag mit deren jeweils dem
neuesten Stand entsprechenden Bestimmungen.
Die in den vorgenannten ZTV, TL / TP und Richtlinien erfassten Normen
werden nicht gesondert aufgeführt, sind jedoch Vertragsbestandteil.

Richtlinien

RiStWag 2016 (FGSV Nr. 514)
Richtlinien für bautechnische Maßnahmen an Straßen in
Wasserschutzgebieten, Ausgabe 2016, (ARS 15/2016 vom 19.07.16)
In Verbindung mit Einführungsschreiben des TMIL vom 07.02.2017

Hinweise für Maßnahmen an bestehenden Straßen in Wasserschutzgebieten,
Ausgabe 1993 (FGSV Nr. 548)
(ARS 6/1996 vom 06.02.96)

RLW
Richtlinien für den ländlichen Wegebau 1999, Ausgabe 2005

5.4  Fachbereich Landschaftsbau

Zusätzliche Technische Vertragsbedingungen und Richtlinien

für Landschaftsbauarbeiten im Straßenbau (ZTV La-StB), Ausgabe 2018
(FGSV-Nr.: 224)

für Erdarbeiten im Straßenbau (ZTV E-StB); Ausgabe 2017 (FGSV-Nr.: 599)

für Baumpflege (ZTV Baumpflege), Ausgabe 2017 (FLL)

für das Verpflanzen von Großbäumen und Großsträuchern
(ZTV-Großbaumverpflanzung), Ausgabe 2005 (FLL)

Richtlinien, Merkblätter und Empfehlungen:

Richtlinien für die Anlage von Straßen (RAS)

Teil: Landschaftsgestaltung
Abschnitt 3: Lebendverbau (RAS LG 3), Ausgabe 1983 (FGSV-Nr.: 293/3 )

Teil: Landschaftsgestaltung
Abschnitt 4: Schutz von Bäumen, Vegetationsbeständen und Tieren bei
Baumaßnahmen (RAS LP 4), Ausgabe 2004 (FGSV-Nr.: 293/4 )

Richtlinien für die Entwässerung von Straßen (REwS 21, Ausgabe 2021
(FGSV Nr. 539)

Empfehlungen für die landschaftspflegerische Ausführung im Straßenbau
(ELA), Ausgabe 2013 (FGSV-Nr.:2932)

Richtlinien für bautechnische Maßnahmen an Straßen in
Wasserschutzgebieten (RiStWag) Ausgabe 2016 (FGSV-Nr.: 514)

Regel-Saatgut-Mischungen (RSM), jeweils aktuellste Fassung (FLL)

Empfehlungen für Begrünungen mit gebietseigenem Saatgut, Ausgabe 2014
(FLL)

Technische Lieferbedingungen für Baumschulpflanzen (Gütebestimmungen)
(TL-Baumschulpflanzen), Ausgabe 2020 (FLL)

Gütebestimmungen für Stauden, Ausgabe 2015 (FLL)

Merkblatt für einfache landschaftsgerechte Sicherungsbauweisen, Ausgabe
1991(FGSV-Nr.: 229)

Merkblatt für Baumpflegearbeiten an Straßen, Ausgabe 1994 (FGSV-Nr.:
235)

Hinweise zur Straßenbepflanzung in bebauten Gebieten, Ausgabe 2006
(FGSV-Nr.: 232)

Merkblatt Bäume, unterirdische Leitungen und Kanäle, Ausgabe 2013
(FGSV-Nr.: 939)

Richtlinien für die verkehrsrechtliche Sicherung von Arbeitsstellen an
Straßen (RSA 21)
ARS 24/2021 - Richtlinien für die verkehrsrechtliche Sicherung von
Arbeitsstellen an Straßen (RSA 21) mit Einführungsschreiben des TMIL vom
02.06.2022 (FGSV-Nr.: 370)

Merkblatt Alleen (MA-StB), Ausgabe 1992

Empfehlungen für Baumpflanzungen Teil 1 Planung, Pflanzarbeiten, Pflege,
Ausgabe 2015 (FLL)

Empfehlungen für Baumpflanzungen Teil 2 Standortvorbereitungen für
Neupflanzungen, Pflanzgruben und Wurzelraumerweiterung, Bauweisen und
Substrate, Ausgabe 2010 (FLL)

Merkblatt für die Grünpflege an Straßen, Ausgabe 2025
5.5  Fachbereich Betrieb und Verkehr

Verkehrszeichen

RWB 2000
Richtlinien für die wegweisende Beschilderung außerhalb von Autobahnen,
Ausgabe 2000

RWBA 2000
Richtlinien für die wegweisende Beschilderung auf Autobahnen, Ausgabe
2000

RTB 2008
Richtlinien für Touristische Beschilderung Ausgabe 2008

Richtlinien für Umleitungsbeschilderungen - RUB 2021
ARS 19/2021 - Richtlinien für Umleitungsbeschilderungen (RUB), Ausgabe
2021
mit Einführungsschreiben des TMIL vom 13.05.2022

ARS 02/2022 Grundsätze für die passiv sichere Aufstellung von
Verkehrszeichen
mit Einführungsschreiben TMIL am 20.04.2022

TLP-VZ Technische Liefer- und Prüfbedingungen für vertikale
Verkehrszeichen, Ausgabe 2011
Katalog der Verkehrszeichen, Ausgabe 1992

ZTV-VZ Zusätzliche Technische Vertragsbedingungen und Richtlinien für
vertikale Verkehrszeichen, Ausgabe 2011

IVZ-Norm 2007
Industrienorm für Aufstellvorrichtungen von Verkehrszeichen nach DIN EN
12899-1/TL-VZ

DIN 6171, Teil 1
Aufsichtsfarben für Verkehrszeichen - Farben und Farbgrenzen bei
Beleuchtung mit Tageslicht,
Ausgabe 2011-11

DIN 1451, Teil 2
"Schrift für den Straßenverkehr" für Verkehrszeichen und
Verkehrseinrichtungen

DIN 67520,
Retroreflektierende Materialien zur Verkehrssicherung, Lichttechnische
Mindestanforderungen an Reflexstoffe,
 Ausgabe 2008 - 11

DIN 1076
Ingenieurbauwerke im Zuge von Straßen und Wegen, Überwachung und
Prüfung,
Ausgabe 1999 - 11

DIN EN ISO 9000
Qualitätsmanagement und Qualitätsmanagementsysteme - Grundlagen und
Begriffe, 2015 - 11

DIN EN ISO 9001
Qualitätsmanagement und Qualitätsmanagementsysteme - Anforderungen, 2015

DIN EN ISO 9004
Qualitätsmanagement und Qualitätsmanagementsysteme - Leitfaden zur
Leistungsverbesserung, 2015

DIN EN ISO 9011
Qualitätsmanagement und Qualitätsmanagementsysteme - Leitfaden für
Audits von Qualitätsmanagement- und/oder Umweltmanagementsystemen,
aktuelle Fassung

DIN 50976
Korrosionsschutz, Feuerverzinken von Einzelteilen (Stückverzinken),
Anforderung und Prüfung,
Ausgabe 1989

Gütebestimmungen der Güteschutzgemeinschaft Verkehrszeichen und
Verkehrseinrichtungen e.V.
(RAL-Gütezeichen)

M LV - Merkblatt für die Wahl der lichttechnischen Leistungsklasse von
vertikalen Verkehrszeichen und Verkehrseinrichtungen, Ausgabe 2011

Bestimmungen des BMVBS über die Freigabe und die Kennzeichnung der zur
Verwendung auf
Verkehrszeichen zugelassenen Reflexfolien

## Grasmahd B+L, LK KYF
Datum: 21.01.26

*Hinweis*
Die Aufwendungen für das Einrichten und
Räumen der Arbeitsstellen werden nicht gesondert
vergütet, sondern sind in die Positionen mit
einzukalkulieren.

### Abschnitt 00 Grasmahd B+L 2026 KYF

*Hinweis*
Behinderungen beim Mähen durch Einbauten (u.a. Bäume,
Leitpfosten, Verkehrs- und Stationszeichen,
Schutzplanken) sind in die Einheitspreise
einzukalkulieren.
Diese Einbauten sind vom Restbewuchs freizumähen.

#### Unterabschnitt 00.00 Bundes- und Landesstraßen

**00.00.0001 Verkehrssicherung an Arbeitsstellen**
Verkehrssicherung an Arbeitsstellen von kürzerer Dauer
aufstellen, beseitigen, vorhalten, warten und
betreiben.
Vorübergehende Sicherungsmaßnahmen durchführen.
Nach RSA, Regelplan C II 6 und C II 7,
modifiziert, auf einem Fahrstreifen einer
Richtungsfahrbahn nach verkehrsrechtlicher Anordnung.
Für bewegliche Arbeitsstellen.
Ort:

dreistreifige Fahrbahn:

- B4 vNK 4630 026 nNK 4631 085,
  Ortsumgehung Sondershausen

- B4 vNK 4631 084 nNK 4530 039,
  Ortsumgehung Sondershausen

Die Abrechnung erfolgt für jeweils eine Richtung.
Menge: 6,000 St

**00.00.0002 Bankett bis 2 m mähen**
Bankette und angrenzende Grasflächen am
Fahrbahnrand mähen; Mähbreite bis 2,00 m
unmittelbar neben der befestigten Fahrbahn;
Mähgut zerkleinern und flächig ablegen.

Mäharbeiten sollen in verkehrsarmen Zeiten (außerhalb
vom Berufs-und Feierabendverkehr)ausgeführt werden.
Der zu mähende Bereich ist vor Beginn der Arbeitennach
herumliegenden Gegenständen und Steinen abzusuchen.

Die Arbeitsstelle ist gemäß RSA in der aktuellen
Fassung abzusichern.
Es sind vorrangig Anbaumähgeräte und handgeführte
Mähgeräte mit Nachweis der Steinschlagprüfung zum
Einsatz zu bringen. Während der Mäharbeiten soll die
Auswurfvorrichtung des Mähgerätes nicht zur Fahrbahn
gerichtet sein.

Wegen der besonderen Beschaffenheit des
Arbeitsbereiches verbietet sich u.U. der Einsatz
bestimmter Technik, so z.B. Rasenmäher im Bereich von
Schutzplanken oder Freischneider mit Entkrauteraufsatz
in splittverfüllten Bereichen. Hier sind Freischneider
mit Schermesser einzusetzen.

Als zusätzliche Schutzvorkehrung ist unmittelbar
zwischen dem Verkehr und den zu mähenden Stellen ein
Transporter bzw. Absperrfahrzeug abzustellen und der
Mähvorgang durch das Fahrzeug zu begleiten.
Menge: 230,000 ha

**00.00.0003 angrenzende Flächen 2 m - 4 m mähen**
an Fahrbahn angrenzende Grasflächen (Gräben,
Mulden, Böschungen) 2,00 m bis 4,00 m vom
befestigten Fahrbahnrand mähen,
Mähgut zerkleinern und flächig ablegen.
Sonst wie Vorposition.
Menge: 120,000 ha

**00.00.0004 angrenzende Flächen 4 m - 6 m mähen**
an Fahrbahn angrenzende Grasflächen (Gräben,
Mulden, Böschungen) 4,00 m bis 6,00 m vom
befestigten Fahrbahnrand mähen;
Mähgut zerkleinern und flächig ablegen.
Sonst wie Vorposition.
Menge: 60,000 ha

**00.00.0005 Regenrückhaltebecken mähen**
Regenrückhaltebecken, Leichtflüssigkeitsabscheider u.ä.
Kleinflächen mähen. Zu mähen ist das gesamte zugehörige
Areal, beispielsweise innerhalb der begrenzenden
Umzäunung.
Böschungsbereiche an Regenrückhaltebecken beräumen und
Mähgut entsorgen. Transport und Entsorgung werden
gesondert vergütet.
Menge: 35000,000 m2

**00.00.0006 Amphibienschutzanl. von Hand mähen**
Flächen entlang von Amphibienschutzanlagen mähen;
Laufflächen reinigen;
Mähgut zerkleinern und flächig ablegen.
Menge: 38000,000 m2

**00.00.0007 Sonstige Flächen mähen**
Sonstige Flächen im Randbereich der Fahrbahnen
und andere Kleinflächen mähen;

Mähgut zerkleinern und flächig ablegen.
(Diensttreppen an Brücken, Böschungsflächen wie an
Brückenbauwerken, Streuobstwiesen, Ausgleichsflächen
und dgl.)

Mäharbeiten sollen in verkehrsarmen Zeiten (außerhalb
vom Berufs-und Feierabendverkehr)ausgeführt werden.
Der zu mähende Bereich ist vor Beginn der Arbeiten nach
herumliegenden Gegenständen und Steinen abzusuchen.

Die Arbeitsstelle ist gemäß RSA in der aktuellen
Fassung abzusichern.
Es sind vorrangig Anbaumähgeräte und handgeführte
Mähgeräte mit Nachweis der Steinschlagprüfung zum
Einsatz zu bringen. Während der Mäharbeiten soll die
Auswurfvorrichtung des Mähgerätes nicht zur Fahrbahn
gerichtet sein.

Wegen der besonderen Beschaffenheit des
Arbeitsbereiches verbietet sich u.U. der Einsatz
bestimmter Technik, so z.B. Rasenmäher im Bereich von
Schutzplanken oder Freischneider mit Entkrauteraufsatz
in splittverfüllten Bereichen. Hier sind Freischneider
mit Schermesser einzusetzen.

Als zusätzliche Schutzvorkehrung ist unmittelbar
zwischen dem Verkehr und den zu mähenden Stellen ein
Transporter bzw. Absperrfahrzeug abzustellen und der
Mähvorgang durch das Fahrzeug zu begleiten.
Menge: 65000,000 m2

**00.00.0008 Flächen in Handmahd mähen**
zur Gewährleistung der Sicht in Knotenpunkten und
Kleinflächen;
Wildschutzzäunen, Wildwarnanlagen.
Annäherungssicht gemäß RAS-K1 bzw. RAS-K2 freihalten.
Mähgut zerkleinern und flächig ablegen.

Mäharbeiten sollen in verkehrsarmen Zeiten (außerhalb
vom Berufs-und Feierabendverkehr)ausgeführt werden.
Der zu mähende Bereich ist vor Beginn der Arbeitennach
herumliegenden Gegenständen und Steinen abzusuchen.

Die Arbeitsstelle ist gemäß RSA in der aktuellen
Fassung abzusichern.
Es sind handgeführte Mähgeräte mit Nachweis der
Steinschlagprüfung zum Einsatz zu bringen. Während der
Mäharbeiten soll die Auswurfvorrichtung des Mähgerätes
nicht zur Fahrbahn gerichtet sein.

Wegen der besonderen Beschaffenheit des
Arbeitsbereiches verbietet sich u.U. der Einsatz
bestimmter Technik, so z.B. Rasenmäher im Bereich von
Schutzplanken oder Freischneider mit Entkrauteraufsatz
in splittverfüllten Bereichen. Hier sind Freischneider
mit Schermesser einzusetzen.

Als zusätzliche Schutzvorkehrung ist unmittelbar
zwischen dem Verkehr und den zu mähenden Stellen ein
Transporter bzw. Absperrfahrzeug abzustellen und der
Mähvorgang durch das Fahrzeug zu begleiten.
Menge: 31000,000 m2

**00.00.0009 Flächen an der B 85**
Gras im Bereich der Doppelschutzplanke im Zuge
der B 85 (Kyffhäuser)von Hand mähen.
Mähgut zerkleinern und flächig ablegen.
Menge: 8000,000 m2

**00.00.0010 Abfallliste f. nicht gefährl. Abf. f. dies.Abschnitt**
StL-Nr. 21590090402
Leistung umfasst die Führung der Abfallliste für alle
nicht gefährlichen Abfälle, die infolge
Verdrängung, fehlender Eignung oder mangels Wiederverwendungsmöglichkeit nicht innerhalb der Baustelle
verbleiben und bei denen die Führung der Abfallliste
nicht ausdrücklich erwähnt ist.
Die Abfallliste ist dem Auftraggeber bis spätestens zur
Schlussabnahme als Excel-Tabelle (Dateiformat .xls)
zu übergeben.
Pauschale gilt
für alle Leistungen dieses Abschnittes dieses
Leistungsverzeichnisses.
Menge: 1,000 Psch

**00.00.0011 Entsorgung Grasschnitt**
Nicht gefährlichen Abfall
auf gesonderte Anweisung des AG von
Regenrückhaltebecken, Amphibienschutzanlagen,
Mittelstreifen u.a. Kleinflächen sowie Banketten
aufnehmen, laden, von der Baustelle entfernen und einer
Verwertung oder Beseitigung zuführen.
Material ist schadstoffhaltig; Schadstoffgehalte unterhalb der Grenzwerte für gefährlichen Abfall.
Der Auftragnehmer übernimmt die Registerpflicht.
Das Register ist dem AG bis spätestens zur
Schlussabnahme als Excel-Tabelle (Dateiformat .xls)
zu übergeben.
Gebühren sowie Kosten für Transport und Verwertung/
Beseitigung werden nicht gesondert vergütet.
Abgerechnet wird nach Wiegescheinen.

Abfallart: Grasschnitt
Abfallbezeichnung: biologisch abbaubare Abfälle
Abfallschlüsselnummer nach AVV: 200201
Menge: 1,000 t

*Hinweis*
Die Aufwendungen für das Einrichten und
Räumen der Arbeitsstellen werden nicht gesondert
vergütet, sondern sind in die Positionen mit
einzukalkulieren.

### Abschnitt 01 Grasmahd B+L 2027 KYF

*Hinweis*
Behinderungen beim Mähen durch Einbauten (u.a. Bäume,
Leitpfosten, Verkehrs- und Stationszeichen,
Schutzplanken) sind in die Einheitspreise
einzukalkulieren.
Diese Einbauten sind vom Restbewuchs freizumähen.

#### Unterabschnitt 01.00 Bundes- und Landesstraßen

**01.00.0001 Verkehrssicherung an Arbeitsstellen**
Verkehrssicherung an Arbeitsstellen von kürzerer Dauer
aufstellen, beseitigen, vorhalten, warten und
betreiben.
Vorübergehende Sicherungsmaßnahmen durchführen.
Nach RSA, Regelplan C II 6 und C II 7,
modifiziert, auf einem Fahrstreifen einer
Richtungsfahrbahn nach verkehrsrechtlicher Anordnung.
Für bewegliche Arbeitsstellen.
Ort:

dreistreifige Fahrbahn:

- B4 vNK 4630 026 nNK 4631 085,
  Ortsumgehung Sondershausen

- B4 vNK 4631 084 nNK 4530 039,
  Ortsumgehung Sondershausen

Die Abrechnung erfolgt für jeweils eine Richtung.
Menge: 6,000 St

**01.00.0002 Bankett bis 2 m mähen**
Bankette und angrenzende Grasflächen am
Fahrbahnrand mähen; Mähbreite bis 2,00 m
unmittelbar neben der befestigten Fahrbahn;
Mähgut zerkleinern und flächig ablegen.

Mäharbeiten sollen in verkehrsarmen Zeiten (außerhalb
vom Berufs-und Feierabendverkehr)ausgeführt werden.
Der zu mähende Bereich ist vor Beginn der Arbeitennach
herumliegenden Gegenständen und Steinen abzusuchen.

Die Arbeitsstelle ist gemäß RSA in der aktuellen
Fassung abzusichern.
Es sind vorrangig Anbaumähgeräte und handgeführte
Mähgeräte mit Nachweis der Steinschlagprüfung zum
Einsatz zu bringen. Während der Mäharbeiten soll die
Auswurfvorrichtung des Mähgerätes nicht zur Fahrbahn
gerichtet sein.

Wegen der besonderen Beschaffenheit des
Arbeitsbereiches verbietet sich u.U. der Einsatz
bestimmter Technik, so z.B. Rasenmäher im Bereich von
Schutzplanken oder Freischneider mit Entkrauteraufsatz
in splittverfüllten Bereichen. Hier sind Freischneider
mit Schermesser einzusetzen.

Als zusätzliche Schutzvorkehrung ist unmittelbar
zwischen dem Verkehr und den zu mähenden Stellen ein
Transporter bzw. Absperrfahrzeug abzustellen und der
Mähvorgang durch das Fahrzeug zu begleiten.
Menge: 230,000 ha

**01.00.0003 angrenzende Flächen 2 m - 4 m mähen**
an Fahrbahn angrenzende Grasflächen (Gräben,
Mulden, Böschungen) 2,00 m bis 4,00 m vom
befestigten Fahrbahnrand mähen,
Mähgut zerkleinern und flächig ablegen.
Sonst wie Vorposition.
Menge: 120,000 ha

**01.00.0004 angrenzende Flächen 4 m - 6 m mähen**
an Fahrbahn angrenzende Grasflächen (Gräben,
Mulden, Böschungen) 4,00 m bis 6,00 m vom
befestigten Fahrbahnrand mähen;
Mähgut zerkleinern und flächig ablegen.
Sonst wie Vorposition.
Menge: 60,000 ha

**01.00.0005 Regenrückhaltebecken mähen**
Regenrückhaltebecken, Leichtflüssigkeitsabscheider u.ä.
Kleinflächen mähen. Zu mähen ist das gesamte zugehörige
Areal, beispielsweise innerhalb der begrenzenden
Umzäunung.
Böschungsbereiche an Regenrückhaltebecken beräumen und
Mähgut entsorgen. Transport und Entsorgung werden
gesondert vergütet.
Menge: 35000,000 m2

**01.00.0006 Amphibienschutzanl. von Hand mähen**
Flächen entlang von Amphibienschutzanlagen mähen;
Laufflächen reinigen;
Mähgut zerkleinern und flächig ablegen.
Menge: 38000,000 m2

**01.00.0007 Sonstige Flächen mähen**
Sonstige Flächen im Randbereich der Fahrbahnen
und andere Kleinflächen mähen;

Mähgut zerkleinern und flächig ablegen.
(Diensttreppen an Brücken, Böschungsflächen wie an
Brückenbauwerken, Streuobstwiesen, Ausgleichsflächen
und dgl.)

Mäharbeiten sollen in verkehrsarmen Zeiten (außerhalb
vom Berufs-und Feierabendverkehr)ausgeführt werden.
Der zu mähende Bereich ist vor Beginn der Arbeiten nach
herumliegenden Gegenständen und Steinen abzusuchen.

Die Arbeitsstelle ist gemäß RSA in der aktuellen
Fassung abzusichern.
Es sind vorrangig Anbaumähgeräte und handgeführte
Mähgeräte mit Nachweis der Steinschlagprüfung zum
Einsatz zu bringen. Während der Mäharbeiten soll die
Auswurfvorrichtung des Mähgerätes nicht zur Fahrbahn
gerichtet sein.

Wegen der besonderen Beschaffenheit des
Arbeitsbereiches verbietet sich u.U. der Einsatz
bestimmter Technik, so z.B. Rasenmäher im Bereich von
Schutzplanken oder Freischneider mit Entkrauteraufsatz
in splittverfüllten Bereichen. Hier sind Freischneider
mit Schermesser einzusetzen.

Als zusätzliche Schutzvorkehrung ist unmittelbar
zwischen dem Verkehr und den zu mähenden Stellen ein
Transporter bzw. Absperrfahrzeug abzustellen und der
Mähvorgang durch das Fahrzeug zu begleiten.
Menge: 65000,000 m2

**01.00.0008 Flächen in Handmahd mähen**
zur Gewährleistung der Sicht in Knotenpunkten und
Kleinflächen;
Wildschutzzäunen, Wildwarnanlagen.
Annäherungssicht gemäß RAS-K1 bzw. RAS-K2 freihalten.
Mähgut zerkleinern und flächig ablegen.

Mäharbeiten sollen in verkehrsarmen Zeiten (außerhalb
vom Berufs-und Feierabendverkehr)ausgeführt werden.
Der zu mähende Bereich ist vor Beginn der Arbeitennach
herumliegenden Gegenständen und Steinen abzusuchen.

Die Arbeitsstelle ist gemäß RSA in der aktuellen
Fassung abzusichern.
Es sind handgeführte Mähgeräte mit Nachweis der
Steinschlagprüfung zum Einsatz zu bringen. Während der
Mäharbeiten soll die Auswurfvorrichtung des Mähgerätes
nicht zur Fahrbahn gerichtet sein.

Wegen der besonderen Beschaffenheit des
Arbeitsbereiches verbietet sich u.U. der Einsatz
bestimmter Technik, so z.B. Rasenmäher im Bereich von
Schutzplanken oder Freischneider mit Entkrauteraufsatz
in splittverfüllten Bereichen. Hier sind Freischneider
mit Schermesser einzusetzen.

Als zusätzliche Schutzvorkehrung ist unmittelbar
zwischen dem Verkehr und den zu mähenden Stellen ein
Transporter bzw. Absperrfahrzeug abzustellen und der
Mähvorgang durch das Fahrzeug zu begleiten.
Menge: 31000,000 m2

**01.00.0009 Flächen an der B 85**
Gras im Bereich der Doppelschutzplanke im Zuge
der B 85 (Kyffhäuser)von Hand mähen.
Mähgut zerkleinern und flächig ablegen.
Menge: 8000,000 m2

**01.00.0010 Abfallliste f. nicht gefährl. Abf. f. dies.Abschnitt**
StL-Nr. 21590090402
Leistung umfasst die Führung der Abfallliste für alle
nicht gefährlichen Abfälle, die infolge
Verdrängung, fehlender Eignung oder mangels Wiederverwendungsmöglichkeit nicht innerhalb der Baustelle
verbleiben und bei denen die Führung der Abfallliste
nicht ausdrücklich erwähnt ist.
Die Abfallliste ist dem Auftraggeber bis spätestens zur
Schlussabnahme als Excel-Tabelle (Dateiformat .xls)
zu übergeben.
Pauschale gilt
für alle Leistungen dieses Abschnittes dieses
Leistungsverzeichnisses.
Menge: 1,000 Psch

**01.00.0011 Entsorgung Grasschnitt**
Nicht gefährlichen Abfall
auf gesonderte Anweisung des AG von
Regenrückhaltebecken, Amphibienschutzanlagen,
Mittelstreifen u.a. Kleinflächen sowie Banketten
aufnehmen, laden, von der Baustelle entfernen und einer
Verwertung oder Beseitigung zuführen.
Material ist schadstoffhaltig; Schadstoffgehalte unterhalb der Grenzwerte für gefährlichen Abfall.
Der Auftragnehmer übernimmt die Registerpflicht.
Das Register ist dem AG bis spätestens zur
Schlussabnahme als Excel-Tabelle (Dateiformat .xls)
zu übergeben.
Gebühren sowie Kosten für Transport und Verwertung/
Beseitigung werden nicht gesondert vergütet.
Abgerechnet wird nach Wiegescheinen.

Abfallart: Grasschnitt
Abfallbezeichnung: biologisch abbaubare Abfälle
Abfallschlüsselnummer nach AVV: 200201
Menge: 1,000 t

USt %: 19,00
